# WENT Hamburger Landstraße 19 a-h, Wentorf
Leistungsbeschreibung (GAEB 90, DA81)
Währung: EUR

## Zusätzlicher Text
Technische Vertragsbedingungen für Sicherheits- und Baustelleneinrichtun
g, Gerüstarbeiten1. Globale Angaben zum Bauvorhaben
Kontakte Bauherr, Planverfasser, etc. siehe Titelseite des Leistungsverz
eichnissesDie Ausführungszeichnungen sind beigefügt. Rückfragen und Anme
rkungen sind frühzeitig vor Abgabe des Angebotes dem Planverfasser anzum
elden.2. Angaben zur ÖrtlichkeitAnschrift der Baustelle siehe Titelseite
 des Leistungsverzeichnisses

3. Termine und FristenTermine und Fristen siehe Titelseite des Leistungs
verzeichnisses, sowie die in der öffentlichen Ausschreibung angegebenen
Angaben.4. Mitgeltende Normen und Regeln4.1. AllgemeinesEs gelten für al
le Gewerke die zusätzlichen technischen Vertragsbedingung des Bauvorhabe
ns! Die allgemein anerkannten Regeln der Technik sind einzuhalten, darun
ter fallen insbesonde aber nicht ausschließlich die einschlägigen techni
schen Regelwerke der Fachverbände, Innungen sowie die jeweiligen Herstel
lerangaben. Die im folgenden aufgeführten Normen und Regelwerke sind nur
 beispielhaft aufgelistet und erheben keinen Anspruch an Vollständigkeit
 und Aktualität.
Es gelten jeweils die Normen und Regeln in der zum Vertragsschluss gülti
gen Fassung einschließlich der Änderungen, Berichtigungen und Beiblätter
.
Maßnahmen für die Lieferung, Ausführung und Abrechnung der Leistungen si
nd die allgemeinen Technischen Vorschriften für Bauleistungen (VOB/C), s
owie die Allgemeinen Vertragsbedingungen für die Ausführung von Bauleist
ungen (VOB/B), sowie die weiteren einschlägigen DIN-Vorschriften in der
 jeweils neuesten Fassung.
Die Gewährleistung wird auf 5 Jahre nach BGB vereinbart.

Die einschlägigen Unfallverhütungsvorschriften und die Vorschriften der
Berufsgenossenschaften sind zu beachten und einzuhalten.Soweit in der Le
istungsbeschreibung auf Technische Spezifikationen, z.B. nationale Norme
n, mit denen Europäische Normen umgesetzt werden, europäische technische
 Zulassungen, gemeinsame technische Spezifikationen, internationale Norm
en, Bezug genommen wird, werden auch ohne den ausdrücklichen Zusatz: "od
er gleichwertig", immer gleichwertige Technische Spezifikationen in Bezu
g genommen.Für Sicherheits- und Baustelleneinrichtung: DIN 18920Vegetatio
nstechnik im Landschaftsbau - Schutz von Bäumen,Pflanzenbeständen und Ve
getationsflächen bei BaumaßnahmenDIN EN 12352Anlagen zur Verkehrssteueru
ng; Warn- und SicherheitsleuchtenDIN EN 60439-5; VDE 0660-503Niederspann
ung-Schaltgerätekombinationen - Teil 5: BesondereAnforderungen für Schal
tgerätekombinationen in EnergieverteilungsnetzenTechnische Baubestimmung
en; Baustelleneinrichtungen; Sicherheitsregelnfür die Einrichtung und de
n Betrieb auf Baustellen (BaustelleneinrVV HA)Richtlinien für die Sicher
ung von Arbeitsstellen an Straßen (RSA)Für Gerüstbauarbeiten: DIN 685Norm
enreihe: Geprüfte RundstahlkettenDIN EN 280Fahrbare Hubarbeitsbühnen - B
erechnung - Standsicherheit; Bau;Sicherheitsanforderungen und PrüfungDIN
 EN 13374Temporäre Seitenschutzsysteme - Produktfestlegungen und Prüfver
fahrenDIN EN 13377Industriell gefertigte Schalungsträger aus Holz - Anfo
rderungen,Klassifizierung und NachweisDIN EN 13411-5Endverbindungen für
Drahtseile aus Stahldraht - Sicherheit - Teil 5:Drahtseilklemmen mit U-f
örmigem KlemmbügelDIN EN 13414-1Anschlagseile aus Stahldrahtseilen - Sic
herheit - Teil 1: Anschlagseilefür allgemeine HebezweckeDIN EN 15113-1(N
orm-Entwurf) Vertikale Schalungen - Teil 1: Leistungsanforderungen,Entwu
rf, Konstruktion und BewertungDIN VDE 0682-742Hubarbeitsbühnen zum Arbei
ten an unter Spannung stehenden Teilen bis AC1000 V und DC 1500 VISO 188
93Fahrbare Hubarbeitsbühnen - Sicherheitsgrundlagen, Prüfung, Wartung un
dBetriebBGI 663Handlungsanleitung für den Umgang mit Arbeits- und Schutz
gerüstenBGI 825Auswahl und Einsatz von Transportbühnen bei BauarbeitenBG
R 179Einsatz von Schutznetzen5. Angaben zur BaustelleAllgemeine Angaben
zur Baustelle siehe zusätzliche technische Vertragsbedingungen6. Angaben
 zu Stoffen und BauteilenBaustromverteiler müssen mindestens der Schutza
rt IP 43, die ggf. dazu gehörenden Messeinrichtungen müssen IP 54 entspr
echen7. Angaben zur Ausführung7.1. AllgemeinesBaustelleneinrichtung auf
Grasnarbe oder Humus ist nach Rücksprache gestattet. Die Kronen- und Wur
zelbereiche von Bäumen sind frei zu halten. Das gilt auch für Materialla
gerungen.Vorhandene Grenzsteine und Vermessungsmarkierungen sind mit Beg
inn der Arbeiten im Zuge der Baustelleneinrichtung bis zum Räumen der Ba
ustelleneinrichtung zu sichern.Vor Beginn der Arbeiten hat sich der Auft
ragnehmer über den Verlauf von Leitungen, Kabel usw. (unter- und überird
isch) zu informieren. Notwendige Umlegungen sind rechtzeitig vom Auftrag
nehmer zu beantragen. Baustellen- und endgültige Anschlüsse müssen grund
sätzlich zugänglich bleiben und geschützt werden. Im Zweifel ist vom Auf
tragnehmer an den Auftraggeber ein Hinweis zu geben, erforderlichenfalls
 ist eine Festlegung zu treffen.Werden durch die Baustelleneinrichtung R
echte Dritter - insbesondere von Nachbarn - für die Dauer der Bauarbeite
n oder vorübergehend und kurzfristig beeinträchtigt, ist der Bauherr ode
r die Bauleitung unverzüglich zu informieren. Das gilt auch im Zweifel ü
ber das Vorliegen von Rechten oder bei zu vermutenden Beeinträchtigungen
 bzw. bei Beschädigung vorhandener Bauwerke oder Bauteile.Beim Abbau der
 Baustelleneinrichtung ist zu beachten: Werden öffentliche Flächen über d
as vorgesehene Maß hinaus (zeitlich oder räumlich) auf Veranlassung des
Auftragnehmers in Anspruch genommen, hat dieser die entsprechende Abstim
mung mit den Behörden vorzunehmen (z.B. Sondernutzungserlaubnis nach StV
O) und die erhöhten Gebühren zu tragen
Pro Gerüstseite soll ein Montagepunkt für einen Schwenkarmaufzug angegeb
en werden. Das Gerüst ist an diesem Punkt ausreichend zu auszusteifen.Ei
ngänge, Hauseingänge und Einfahrten sind im vollen Öffnungsquerschnitt v
on Bauteilen der Gerüstanlage freizuhalten.Werden Gerüste auf wasserführ
enden Flächen wie Vordächer, Dachterrassen und Flachdächer erstellt, hat
 der Auftragnehmer dafür zu sorgen, dass die wasserführende Eindichtung
durch die Gerüstbelastung nicht perforiert bzw. beschädigt wird. Diese F
lächen dürfen nur im Rahmen der zulässigen Belastung genutzt werden. Im
Zweifel ist die Bauleitung zu informieren.Das Verkleiden von Gerüsten mi
t Folie kann von der Bauleitung geschossweise verlangt werden, um bei un
günstigen Verhältnissen eine Kaminwirkung auszuschließen.Metallgerüste s
ind gegen statische Aufladung zu erden.
Bohlen und Abdeckungen sind gegen Verschieben zu sichern.Sofern im Leist
ungsverzeichnis nicht näher beschrieben, erfolgt die Gerüstverankerung n
ach den allgemeinen technischen Regeln. Im Zuge der Leistungserfüllung i
st es Aufgabe des Auftragnehmers, sich fachkundig mit dem Auftraggeber o
der dessen Vertreter über die Gerüstverankerung an der Fassade oder sons
tigen Bauteilen abzusprechen. Die Verankerung ist so zu wählen, dass die
 Verankerungstechnik und das Schließen der Verankerungslöcher auf den Sc
hichtenaufbau des Bauteilelementes (geputzte Fassade, Fassade mit Thermo
haut geputzt, Ziegelsichtmauerwerk, Betonsichtflächen, Metallfassaden, F
assadenverkleidungen sonstiger Art etc.) abgestimmt ist.Bei Abweichungen
 des Regelaufbaues entsprechend der Zulassungen, dem Produkthandbuch und
 der Aufbau- und Verwendungsanleitung der Gerüsthersteller ist eine Einz
elstatik zu erstellen. In jedem Falle ist die Eignung des Gerüstes durch
 den Hersteller nachzuweisen.Die Gerüste werden gestellt für die Energet
ische Sanierung eines Mehrfamilienhauses. Die Dämmstärken der neuen Auße
ndämmung liegt bei 18 cm.
7.2. VerkehrssicherungIst der Auftragnehmer mit der Verkehrssicherung de
r Baustelle beauftragt, so gehört dazu auch die laufende Kontrolle der S
icherungseinrichtungen. Die zeitlichen Abstände der Kontrollen richten s
ich nach den örtlichen Gegebenheiten.8. Angaben zur AbrechnungSiehe zusä
tzliche technische VertragsbedingungenIn den Preis einzurechnen sind die
 Gebühren im Zusammenhang mit der beschriebenen Baustelleneinrichtung, s
oweit sie nicht vom Auftragnehmer zu tragen sind.9. Sonstige AngabenSieh
e zusätzliche technische VertragsbedingungenFolgende Ausführungszeichnun
gen sind der Leistungsbeschreibung im jeweils angegebenen Maßstab beigef
ügt:

Die vom Auftragnehmer verwendeten Ausführungsunterlagen müssen den Freig
abevermerk des Auftraggebers oder des Architekten tragen. Durch Übergabe
 neuer Unterlagen ungültig gewordene Unterlagen sind vom Auftragnehmer e
ntsprechend zu kennzeichnen und aufzubewahren. Nicht freigegebene Unterl
agen dürfen nicht verwendet werden.

## Baustelleneinrichtung / Gerüst

### 1 Sicherheits- und Baustelleneinrichtung

**1.01 Baustelle einrichten**
*** Menge vom Bieter einzutragen
Geräte, Werkzeuge und sonstige Betriebsmittel, die zur
vertragsgemäßen Erfüllung der Bauleistungen erforderlic
h sind, auf die Baustelle bringen, bereitstellen und so
weit der Geräteeinsatz nicht gesondert berechnet wird,
betriebsfertig aufstellen einschl. der dafür notwendige
n Arbeiten.Baubüros, Unterkünfte, Werkstätten, Lagersch
uppen und dergleichen, soweit erforderlich, an- und abt
ransportieren, aufbauen und einrichten.

Kosten für Vorhalten, Unterhalten und Betreiben der Ger
äte, Anlagen und Einrichtungen werden nicht mit dieser
Pauschale, sondern mit den Einheitspreisen der entsprec
henden Teilleistung vergütet.
Einheit: psch
Zuordnung: 391 DIN276_06

**1.02 Baustromanschluss, 1 Zählerpl.,4 Dosen**
*** Bedarfsposition ohne GB
Baustromanschluss mit Messsatz, auch fürFremdfirmen nut
zbar, für fünf Abgänge,mit Anschlusskabel, Verteilerkas
ten mit Schloss, ausreichend abgesichert, herstellen, v
orhalten; nach Fertigstellung des Bauwerks abbauen. Aus
führung wie folgt: Einspeisung : 1 Lasttrenner 3 x 125
AAbgänge : 5 Felder, bestückt mit je- 1 Hauptsicherung
3/63 A- 1 Zwischenzähler- 1 FI-Schalter 4 x 63 A/500 mA
- 1 CEE-Steckdose 5/32 A- 1 CEE-Steckdose 5/16 A- 1 FI-
Schalter 4 x 25 A/30 mA- 2 Schukosteckdosen 2 x 16 A 23
0 V. Alle Steckdosen mit entsprechender Vorsicherung. D
ie Angaben sind Mindestwerte. Nennspannung : 400 Vorhal
tedauer: 10 Monate
Menge: 4,000 St
Zuordnung: 391 DIN276_06

**1.03 Chemie-Toilette einzeln, aufst.+unterh.**
*** Bedarfsposition ohne GB
Toilettenkabine, chemisch, mobil, ohne Kanalanschluss;
mit lichtdurchlässigem Dach und Kranhaken. Im Preis ent
halten sind An- und Abfahrt der Toilette, wöchentliche
Hochdruckreinigung und Entsorgung der Fäkalien sowie wö
chentliche Bestückung mit zwei Rollen Toilettenpapier.
Ausstattung- Urinal- Toilettenpapierhalterung- Spiegel-
 Kleiderhakenrutschfester Bodenbelag-  'Besetzt'-Ke
nnzeichnung Geplante Mietdauer: 50 WochenTankvolumen :
250 l
Grundfläche : 1,25 / 1,25 mHöhe : ca. 2,20 m
Menge: 100,000 StWo
Zuordnung: 391 DIN276_06

**1.04 Bauzaun, Stahlrahmen (mobil), h=2,00 m**
*** Bedarfsposition ohne GB
Bauzaun aus mobilen Stahlrahmenelementen mit Rundstahlf
üllstäben, Stützfüßen aus Beton, inkl. sämtlicher Verbi
ndungen, Kupplungen etc. Der Zaun ist aufzustellen und
nach Abschluss aller Bauarbeiten wieder abzubauen.Türen
 und Tore werden nicht benötigt.Der Zugang erfolgt durc
h Bewegen des Zaunes, ein Vorhängeschloss mit Kette und
 10 Schlüsseln ist vorzusehen und der Bauleitung mit Au
sgabeliste zu übergeben.Zaunhöhe : 2,00 minkl.
Vorhaltedauer : 4 Wochen
Menge: 43,200 lfdm
Zuordnung: 391 DIN276_06

**1.05 Bauzaun vorhalten Woche je lfdm**
*** Bedarfsposition ohne GB
weitere Vorhaltezeit für Vorposition pro Woche je lfdm
Menge: 43,200 Wo
Zuordnung: 391 DIN276_06

**1.06 Baustelle räumen**
*** Menge vom Bieter einzutragen
Baustelle von allen Geräten, Anlagen, Einrichtungen und
 dergleichen räumen.Benutzte Flächen und Wege entsprech
end dem ursprünglichen Zustand ordnungsgemäß herrichten
. Verunreinigungen beseitigen.
Einheit: psch
Zuordnung: 391 DIN276_06

### 2 Gerüstarbeiten

**2.01 Gerüststatik**
Pauschale für das Erstellen dererforderlichen statische
n Nachweise zurMontage des Gerüstes, inkl. allererforde
rlichen Ausführungszeichnungen.
Menge: 1,000 psch
Zuordnung: 392 DIN276_06

**2.02 Fassadengerüst, Arbeitsgerüst, LK 3 - W09**
Arbeitsgerüst für Fassadenarbeiten als längenorientiert
es Standgerüst ohne Bekleidung, gemäß DIN EN 12811-1 un
d DIN EN 12810-1; Einrüsten, Abrüsten Gebrauchsüberlass
ung bis 4 Wochen (Grundeinsatzzeit). AusführungKonstruk
tionsart nach Wahl des Auftragnehmers und Gerüststatik,
 jedoch:
Höhe einzurüstender Fläche :  ca. 8 m an den Traufen, 1
1 m am First
Standfläche : eben, normal belastbar
Verwendungszweck : Wärmedämmarbeiten
Zugang : mit Leiter (LA)
Breitenklasse : W09 (Breite mind. 90cm zwischen den Stä
ndern)
Lastklasse : 3 Gerüst ist mit Abstand Belag zur Bestand
swand = 30 cm so auszuführen. Die Höhen der obersten Ge
rüstlagen für die Arbeiten an der Traufe sind mit dem A
G abzustimmen.
Menge: 1542,000 m2
Zuordnung: 392 DIN276_06

**2.03 Fassadengerüst, Arbeitsgerüst, LK 3 - W06**
Arbeitsgerüst für Fassadenarbeiten als längenorientiert
es Standgerüst ohne Bekleidung, gemäß DIN EN 12811-1 un
d DIN EN 12810-1; Einrüsten, Abrüsten Gebrauchsüberlass
ung bis 4 Wochen (Grundeinsatzzeit). AusführungKonstruk
tionsart nach Wahl des Auftragnehmers und Gerüststatik,
 jedoch:
Höhe einzurüstender Fläche :  ca. 8 m an den Traufen, 1
1 m am First
Standfläche : eben, normal belastbar
Verwendungszweck : Wärmedämmarbeiten
Zugang : mit Leiter (LA)
Breitenklasse : W06 (Breite mind. 60cm zwischen den Stä
ndern)
Lastklasse : 3 Gerüst ist mit Abstand Belag zur Bestand
swand = 30 cm so auszuführen. Die Höhen der obersten Ge
rüstlagen für die Arbeiten an der Traufe sind mit dem A
G abzustimmen.
Menge: 486,000 m2
Zuordnung: 392 DIN276_06

**2.04 Absturzsicherung Konsole**
Konsole als wandseitige Absturzsicherung am Fassadenger
üst,
Konsolenbreite a. 30cmGrundeinsatzzeit entsprechend Ger
üststandzeit
Menge: 136,000 lfdm
Zuordnung: 392 DIN276_06

**2.05 Zusätzlicher Leitergang**
Zusätzlicher Leitergang zur Vorpsoition an der Traufsei
te - Höhe der einzurüstenden Fläche ca. 8 m
Einrüsten, Abrüsten, Gebrauchsüberlassung über die voll
e Einsatzteit
Menge: 4,000 Stck
Zuordnung: 392 DIN276_06

**2.06 Fassadengerüst, Gebrauchsüberlassung**
*** Bedarfsposition ohne GB
Gebrauchsüberlassung für VorpositionVerlängerung der Ge
brauchsüberlassung über die 4-wöchige Grundeinsatzzeit
hinaus.  Inkl. Gebrausüberlassung für zusätzliche Leite
rgänge
Gebrauchsüberlassung : ca. 16 Wochen
Menge: 56784,000 m2Wo
Zuordnung: 392 DIN276_06

**2.07 Dachfanggerüst an Fassadengerüst**
Ausbau des Arbeitsgerüstes als Fassadengerüst zum Schut
zgerüst, als Dachfanggerüst gemäß DIN 4420-1 mit Schutz
wand; Grundeinsatzzeit 4 Wochen Fanglage : FL 1
Schutzwand : SWD1
Gerüstart : DG
Neigung Dachfläche : >20°
Breite Fanglage : ca. W09
Menge: 186,000 lfdm
Zuordnung: 392 DIN276_06

**2.08 Dachfanggerüst, Gebrauchsüberlassung**
*** Bedarfsposition ohne GB
Gebrauchsüberlassung für VorpositionVerlängerung der Ge
brauchsüberlassung über die 4-wöchige Grundeinsatzzeit
hinaus. Gebrauchsüberlassung : ca. 16 Wochen
Menge: 5208,000 lfdm
Zuordnung: 392 DIN276_06

**2.09 Schutzdach über Hauseingängen**
Schutzdach an Arbeitsgerüst zur Sicherung der Hauseingä
nge. Ausführung gem. Berufsgenossenschaft und einschläg
iger Richtlinien zum Arbeitsschutz in der ersten oder z
weiten Gerüstebene herstellen.
Breite = W09 + zusätzlich 1,5 - 2,0 m.
Mit zusätzlicher Bordwand, Höhe der Bordwand mind. 60 c
m.
Inkl. Abdeckung der Schutzbeplankung mit Rieselschutzfo
lie, überlappend.
Die Vordächer aus Stahlbeton (Breite ca. 2m) sind grund
sätzlich nicht zu belasten, Ausnahmen nur in Absprache
mit der Bauleitung

Breite des Hauseinganges ca. 1,5 m
Menge: 8,000 Stck
Zuordnung: 392 DIN276_06

**2.10 Schutzdach, Gebrauchsüberlassung**
*** Bedarfsposition ohne GB
Gebrauchsüberlassung für Vorposition Verlängerung der G
ebrauchsüberlassung über die 4-wöchige Grundeinsatzzeit
 hinaus. Gebrauchsüberlassung : ca. 16 Wochen
Menge: 56,000 Stck
Zuordnung: 392 DIN276_06

**2.11 Schutznetz zur Verschattung**
*** Bedarfsposition ohne GB
Schutznetz zur VerschattungLiefern, Anbringen und Entfe
rnen eines sturmsicher befestigten, geschlossenen Schut
znetzes auf dem Arbeitsgerüst fürdie Dauer der Befestig
ungs- und Armierungsarbeiten (WDVS) - zur Verschattung.
Menge: 350,000 m²
Zuordnung: 392 DIN276_06

**2.12 Schuttrutsche**
*** Bedarfsposition ohne GB
Schuttrutsche, staubdicht, senkrecht, aus Kunststoffse
gmenten, Befestigung am Gerüst, einschließlich der erfo
rderlichen Befestigungsmaterialien den Richtlinien der
VOB, sowie den Vorschriften der Bauberufsgenossenschaft
 vorhalten und nach der Fertigstellung und Abnahme der
Leistungen beseitigen.Höhe oberste Gerüstlage: ca. 7,00
 mVorhaltezeit: 12 Wochen
Menge: 4,000 Stck
Zuordnung: 392 DIN276_06

**2.13 Abfangung mit Fachwerkträger**
*** Bedarfsposition ohne GB
Auf-, Abbau und Vorhaltung von Abfangungen mit Fachwerk
trägern. Für die Dauer dieser Baumaßnahme.Spannweite bi
s 6,00 m
Menge: 2,000 Stck
Zuordnung: 392 DIN276_06

**2.14 Gerüstplanen**
*** Bedarfsposition ohne GB
Gerüstbekleidung, Kunststofffolie Gerüstbekleidung mit
lichtdurchlässigen, randverstärkten Kunststofffolien al
s Witterungsschutz, vollflächig, einschl. der zusätzlic
h erforderlichen Gerüstverankerungen.Diese Schutzmaßnah
me ist für die Dauer der Gerüststellung vorzuhalten und
 ständig zu warten.Dicke Folie: 0,4 mmBaustoffklasse: B
1 gemäß DIN 4102-1, schwer entflammbarVorhaltezeit: 4 W
ochen
Menge: 2028,000 m2
Zuordnung: 392 DIN276_06

**2.15 Gerüstplanen, Gebrauchsüberlassung**
*** Bedarfsposition ohne GB
Gebrauchsüberlassung für Vorposition Verlängerung der G
ebrauchsüberlassung über die 4-wöchige Grundeinsatzzeit
 hinaus.
Menge: 2028,000 m2Wo
Zuordnung: 392 DIN276_06

**2.16 Witterungsschutz /oberseitiger Regenschutz**
*** Bedarfsposition ohne GB
Liefern, herstellen, vorhalten, entfernen und entsorge
n eines oberseitigen, sturmsicher befestigten Witterung
sschutz / Regenschutz aus PVC-Planen für vorbeschrieben
es Gerüst.Der Witterungsschutz / Regenschutz ist ausrei
chend über die Attika hinaus zuführen, die Dachhaut ist
 zu schützen und darf nicht beschädigt werden.Dicke Fol
ie: 0,4 mmBaustoffklasse: B1 gemäß DIN 4102-1, schwer e
ntflammbarVorhaltezeit: 4 Wochen
Menge: 240,000 lfdm
Zuordnung: 392 DIN276_06

**2.17 Witterungsschutz, Gebrauchsüberlassung**
*** Bedarfsposition ohne GB
Gebrauchsüberlassung für Vorposition Verlängerung der G
ebrauchsüberlassung über die 4-wöchige Grundeinsatzzeit
 hinaus. Gebrauchsüberlassung : ca. 8 Wochen
Menge: 480,000 lfdm
Zuordnung: 392 DIN276_06

**2.18 Prov. Dachentwässerung am Gerüst entlang**
Liefern, herstellen und vorhalten einer provisorischen
Dachentwässerung in Form von flexiblen Kunststoffrohren
 in ausreichender Länge an jeder Regenablauföffnung.
Die provisorische Entwässerung soll den mangelfreien un
d problemlosen Einbau des WDVS gewähleisten.

Traufhöhe: ca. 6,5 m
Befestigung: Am Gerüst
Menge: 21,000 Stck
Zuordnung: 393 DIN276_06

### 3 Stundensätze

**3.01 Stundensatz Polier, Baustelleneinr.**
Arbeiten, welche nicht in den Positionenerfasst sind un
d gegen Nachweis zurAusführung kommen: Polier
Menge: 5,000 h
Zuordnung: 391 DIN276_06

**3.02 Stundensatz Fachwerker, Baustelleneinr.**
Arbeiten, welche nicht in den Positionenerfasst sind un
d gegen Nachweis zurAusführung kommen: Fachwerker
Menge: 5,000 h
Zuordnung: 391 DIN276_06

**3.03 Stundensatz Helfer, Baustelleneinr.**
Arbeiten, welche nicht in den Positionenerfasst sind un
d gegen Nachweis zurAusführung kommen: Helfer
Menge: 5,000 h
Zuordnung: 391 DIN276_06

**3.04 Stundensatz Gerüstbau-Monteur**
Arbeiten, welche nicht in den Positionenerfasst sind un
d gegen Nachweis zurAusführung kommen: Gerüstbau-Monteur
Menge: 5,000 h
Zuordnung: 392 DIN276_06

**3.05 Stundensatz Gerüstbau-Werker**
Arbeiten, welche nicht in den Positionenerfasst sind un
d gegen Nachweis zurAusführung kommen: Gerüstbau-Werker
Menge: 5,000 h
Zuordnung: 392 DIN276_06

**3.06 Stundensatz Gerüstbau-Helfer**
Arbeiten, welche nicht in den Positionenerfasst sind un
d gegen Nachweis zurAusführung kommen: Gerüstbau-Helfer
Menge: 5,000 h
Zuordnung: 392 DIN276_06

USt %: 19,00
